# Neue Toranlage T2
Angebotsaufforderung (GAEB 90, DA83)
Vergabenummer: BER-L-30023937
Währung: EUR
Auftraggeber: Land Brandenburg

## Metallbau, Neue Toranlage T2
Datum: 06.03.26

### Titel 00 Allgemeine Vorbemerkungen

*Hinweis*
Die JVA Wriezen befindet sich in der Ortslage Wriezen
in der Schulzendorfer-Straße 1.
Die Zufahrt zur JVA ist ausgeschildert.
Das Befahren der JVA ist nur zum Be- und Entladen
möglich. Die Termine zum Be- und Entladen sind bei
den wöchentlich am Montag stattfindenden
Baubesprechungen
abzustimmen.
In der JVA Wriezen muss unter besonderen
Sicherheitsbedingungen gearbeitet werden.
Dies beinhaltet:

1. Baustellenzutritt
Die Beschäftigten des Auftragnehmers erhalten nur
Zutritt zur Baustelle, wenn sie im Besitz einer vom
Auftraggeber bzw. vom Nutzer der Liegenschaft
ausgestellten Zugangsberechtigung sind.
Der Auftragnehmer hat diese Zugangsberechtigung mind. 5
Werktage vor Montagebeginn beim Auftraggeber
oder bei der  vom Auftraggeber benannten Stelle
anzufordern.
Der Anforderung ist eine Liste mit folgenden Daten
der in der Liegenschaft voraussichtlich eingesetzten
Beschäftigten beizufügen:

- Zuname
- Vorname
- Geburtstag
- Wohnsitz
- Ablichtung des gültigen Personalausweises

Für den Arbeitseinsatz der Mitarbeiter des
Auftragnehmers ist die Vorlage eines
Bundeszentralregisterauszuges generell zwingend
erforderlich.
Der Auszug aus dem Bundeszentralregister wird durch die
JVA Wriezen eingeholt.
Dazu ist das Formblatt "Einverständniserklärung zur
Einholung von Führungszeugnissen" (Anlage) durch jeden
Mitarbeiter, welcher in der JVA Wriezen zum Einsatz
kommen soll, spätestens 5 Werktage vor Beginn der
Leistungserbringung, an die JVA Wriezen ausgefüllt und
unterschrieben zu übergeben.

Bei ausländischen Mitarbeitern ist zusätzlich die
Arbeitserlaubnis vorzulegen.
Nicht mehr benötigte Dauerpassierscheine sind
unverzüglich an der Ausgabestelle zurückzugeben. Der
Verlust eines Dauerpassierscheines ist sofort der
Ausgabestelle mitzuteilen.

Die JVA Wriezen behält sich vor,einzelne Arbeitskräfte
für die Baustelle in der JVA nicht zuzulassen, falls
die Prüfung ein Sicherheitsrisiko ergeben hat.

Für die Fahrzeuge des Auftragnehmers sind zusätzlich
anzugeben:

- das amtliche Kennzeichen und
- der Fahrzeugtyp

Die Termine zum Be- oder Entladen sind bei den
wöchentlich stattfindenden Baubesprechungen
abzustimmen.

2. Arbeitszeit
Die Regelarbeitszeit auf der Baustelle ist von 07.00
- 16.00 Uhr. Wird es notwendig von dieser Arbeitszeit
abzuweichen, ist dies bei der Bauleitung  zu
beantragen.
Für das Ein - bzw. Ausschleusen der Arbeitskräfte von
der Pforte zum Arbeitsplatz bzw. vom Arbeitsplatz zur
Pforte sind jeweils ca. 30 Minuten einzurechnen.
Das Ein- bzw. Ausschleusen erfolgt täglich zu den mit
den Firmen festgelegten Zeiten.
Zu beachten ist, dass montags und mittwochs generell
von 08.30 Uhr bis 11.00Uhr und von 15.00 Uhr bis 17.00
Uhr ein Befahren der Schleuse nicht möglich ist. In
zwingenden Ausnahmefällen kann in Abstimmung mit der
JVA Wriezen von dieser Reglung abgewichen werden. Ein
Anspruch hierauf besteht aber nicht.

3. Sauberkeit und Ordnung - Verhalten auf der Baustelle

Die Sauberkeit und Ordnung auf der Baustelle ist
durchzusetzen, insbesondere die tägliche Reinigung
der Arbeitsplätze und die Schuttbeseitigung. Bei
Nichteinhaltung wird eine Fremdfirma beauftragt, welche
die Sauberkeit und Ordnung auf Kosten der betreffenden
Firma herstellt.
Lärmbelästigungen durch den Betrieb von Radiogeräten
sind zu unterlassen.
Jeglicher Kontakt der Firmenmitarbeiter mit den
Gefangenen ist untersagt. Vor der ersten Aufnahme der
Tätigkeiten in der JVA ist eine entsprechende Belehrung
zu unterzeichnen.

4. Fotografieren / Filmen
Generell ist das Fotografieren bzw. Filmen auf der
Baustelle verboten.

5. Baustelleneinrichtung / Baustellenzufahrt
Notwendige Baustelleneinrichtungen bzw. Materiallager
können nur nach Abstimmung mit der Bauleitung
eingerichtet werden. Auf Grund der räumlichen Situation
stehen nur begrenzt Lagerflächen zur Verfügung.

6. Bauberatungen
Die Bauberatungen finden wöchtentlich in der JVA
Wriezen statt. Hieran hat ein kompetenter Vertreter der
Firma teilzunehmen.

7. Kostenabgrenzung
Alle zusätzlichen Kosten, welche aus den
vorgenannten Punkten entstehen ( insbesondere Pkt. 1
und 2 ) werden nicht extra vergütet sondern sind in die
Einheitspreise der Leistungspositonen einzurechnen.

WEITERE BESONDERE VERTRAGSBEDINGUNGEN

Gemäß den Allgemeinen Vertragsbedingungen Ihres
Vertrages haben Sie die gesetzlichen Bestimmungen und
Verwaltungsvorschriften für das Öffentliche Bauwesen in
der jeweils geltenden Fassung zu beachten.

B A U F R I S T E N P L A N  - F R I S T E N - / T E R
M I N Ü B E R W A C H U N G

Der Auftraggeber erstellt einen Baufristenplan als
Balkendiagramm über die vertraglichen Leistungen,
anhand dessen die Einhaltung der Vertragsfristen
nachgewiesen und überwacht werden können.

Die Festlegungen des Auftraggebers, z.B. zur
baufachlichen oder terminlichen Koordinierung mit den
übrigen Leistungsbereichen, sind zu berücksichtigen.
Bei Änderungen der Vertragsfristen oder bei erheblichen
Abweichungen von sonstigen Festlegungen ist der Plan
unverzüglich zu überarbeiten.

A N O R D N U N G  V O N  S T U N D E N L O H N -
A R B E I T E N

Mit der Ausführung der im
Leistungsverzeichnis vorgesehenen Stundenlohnarbeiten
ist erst nach schriftlicher Anordnung des Auftraggebers
zu beginnen. Der Umfang der im Einzelfall zu
erbringenden Leistungen wird bei der Anordnung
festgelegt. Die Stundenlohnzettel sind zeitnah,
mindestens wöchentlich einzureichen.

M A T E R I A L A N L I E F E R U N G

Die Anlieferung von Material hat fracht- u.
verpackungsfrei bis zur Verwendungsstelle zu erfolgen.
Hilfskräfte zum Entladen der Teile werden nicht zur
Verfügung gestellt. Alle Lieferungen, auch kleinsten
Umfangs, sind vom Auftragnehmer auf der Baustelle in
Empfang zu nehmen; an den Auftraggeber gesandte
Lieferungen werden auf Kosten des Auftragnehmers an den
Absender zurückgeschickt.

2.  DEM AUFTRAGNEHMER WERDEN UNENTGELTLICH ZUR
MITBENUTZUNG  ÜBERLASSEN  (-  ABS.(4) VOB/B):

2.1 Lager und Arbeitsplätze auf der Baustelle: Diese
sind vor Baubeginn mit der Bauleitung des Auftraggebers
abzustimmen. Es ist davon auszugehen, dass ein Umfahren
des Objektes nicht gegeben ist. Im Gebäude können keine
Räume als Unterkunft oder Baustofflager zur Verfügung
gestellt werden.

Aufgrund der Unmöglichkeit, einen Baucontainer
aufzustellen, erfolgt der Transport der benötigten
Baumaterialien täglich in den Werkstattwagen.

Lagerflächen stehen auf dem Gelände nur eingeschränkt
zur Verfügung.

Sicherungseinrichtungen werden bauseits NICHT gestellt.
Wahl und Herstellung erforderlicher
Sicherungseinrichtungen sind Sache des Auftragnehmers
und in den EP der jeweiligen Leistungsposition
einzukakulieren.

2.2 Vorhandene Zufahrtswege zur Baustelle: begrenzt
Der Auftragnehmer hat für die Unversehrtheit der Zuwege
und Stellflächen zu sorgen.

2.3 Wasseranschlüsse, wenn nichts weiter angegeben: ½
Zoll in max.  250 m Entfernung

2.4 Elektroanschlüsse, wenn nichts weiter angegeben:
230V, 50Hz, 16A in max. 250 m Entfernung

3.  Die Kosten für den Verbrauch von Baustrom  und
Bauwasser trägt der Auftraggeber. Die für den
Auftragnehmer nicht anfallenden Kosten für
diese Medien sind bei der Kalkulation der
Einheitspreise angemessen zu berücksichtigen.

4.  Zugangsbeschränkung

Es ist nur ein beschränkter Zugang zur Anstalt möglich.
Anlieferungen können nur über die Zufahrtsschleuse
erfolgen. Die max. Durchfahrtshöhe der Schleuse
beträgt 3,90m.

Ü b e r g a b e  v o n  A u s f ü h r u n g s -
z e i c h n u n g e n

Ausführungszeichnungen werden in Papierform 1-fach und
digitaler Form 1-fach übergeben.

Erstellung von Aufmaßen und Dokumentationen:

Die Aufmaßerstellung hat raum- und positionsweise
zu erfolgen. Im Außenbereich sind nachvollziehbare
Ortsangaben zu machen.

Aufmaßzusammenstellungen sind allen Teil-
und Schlussrechnungen beizufügen.

Zur Dokumentation sind alle Abrechnungszeichnungen
(in deutscher Sprache) mit Inhaltsverzeichnis
geordnet, 3- fach in je einem kompletten Ordner zu
liefern, im Einzelnen bestehend aus:

Maße und Mengenangaben

Die in der Leistungsbeschreibung angegebenen Maße sind
Richtmaße und müssen deshalb vor Produktions- bzw.
Baubeginn vor Ort abgenommen und kontrolliert werden.

3. ZUSÄTZLICHE TECHNISCHE VERTRAGSBEDINGUNGEN (ZTV)

L a g e  v o n  L e i t u n g e n, K a b e l n
u n d  d g l .

Der Auftragnehmer hat sich vor Ausführung der Arbeiten
über die Lage von Leitungen, Kabeln, Dränen, Kanälen u.
dgl. beim Auftraggeber und bei den für die Ver- und
Entsorgungsanlagen zuständigen Trägern zu unterrichten.

4. ANLAGEN - PROJEKTBESCHREIBUNG

B a u s t e l l e

Die Baustelle liegt innerhalb des Geländes der JVA
Wriezen.
Adresse Baustelle:
JVA Wriezen, Schulzendorfer Str. 1,
16269 Wriezen.

Die Baustelle liegt inmitten der Justizvollzugsanstalt.
Aus Sicherheitsgründen müssen bewachte Tore und
Schleusen für den Personen- und Materialtransport
passiert werden. Die maximale Durchfahrtshöhe für diese
Schleusen beträgt 3,90 m. Dies ist bei der Kalkulation
von Materialtransporten, Planung von Baustelleneinrichtungen und beim Einsatz von Baustellenfahrzeugen
zu beachten.

Baustelleneinrichtung
Sämtliche Kosten für die Einrichtung, Vorhaltung und
Beräumung der eigenen
Baustelleneinrichtung sind zu berücksichtigen und in
die entsprechenden Ausführungspositionen
einzukalkulieren, einschl. Wiederherstellung der
genutzten Geländeflächen entsprechend früherem
Zustand. Eine darüber hinausgehende Vergütung erfolgt
nicht.

F a h r z e u g e

dürfen die Baustelle nur befahren, wenn dies
unmittelbar für die Arbeiten notwendig ist. Sämtliche
übrigen Fahrzeuge, einschließlich derjenigen der
beschäftigten Arbeitnehmer sind außerhalb der JVA zu
parken. Eine Haftung für eventuell auftretende Schäden
oder Verluste wird ausgeschlossen.

5. ALLGEMEINE ANGABEN ZUR AUSFÜHRUNG

Es dürfen nur Materialien und Geräte verwendet
werden, die entsprechend dem in der
Europäischen Gemeinschaft gegebenen Stand der
Sicherheitstechnik hergestellt wurden. Das
Zeichen einer staatlich anerkannten Prüfstelle (z. B.
VDE-Zeichen) bekundet, dass diese
Voraussetzung erfüllt ist.

### Titel 01 Toranlage T 2

*Hinweis*
Torbezeichnungen

T2: neues Falttor
P2: Gittertor als provisorische Sicherung während
Bauarbeiten

#### Bereich 01.01 Toranlage T 2

*Hinweis*
Es ist geplant, alle Arbeiten im Pfortengebäude
durchzuführen.
Dafür muss die Schleuse auch wärend der Umbauarbeiten
in Betrieb gehalten werden.
Alle Arbeiten sind eng mit der JVA Wriezen abzustimmen.

**01.01.0001 Baustelleneinrichtung**
Tägliche Baustelleneinrichtung für den Ausbau der alten
Toranlage und für den Einbau einer neuen Toranlage.

Alle Maschinen und Geräte müssen täglich aus der
Schleuse verbracht werden und können auf einen
Parkplatz ca. 200 m von der Schleuse entfernt
abgestellt werden.

WC Anlagen können in der Pforte genutzt werden.
Menge: 15,000 d

**01.01.0002 Rückbau der alten Toranlage**
Rückbau der alten Schiebetoranlage T 2
siehe Fotos in der Anlage 5

incl. aller Befestigungsmittel, Schienen etc
Größe ca: 4000 mm x 4000 mm mit Laufschienen
incl.notwendiger Hebemittel und  Gerüste

Die Abbruchmaterialien sind vom AN zu entsorgen.
Menge: 1,000 St

**01.01.0003 Lieferung und Einbau einer Spiraltoranlage**
Lieferung und Einbau einer neuen Toranlage  an der
Schleuse für Tor 2 incl. Steuerung, Notöffnung etc.

Produkt der Planung:

Hersteller: Höhrmann

Typ:
HS 7030 PU 42
Spiraltor mit Stahl-Sandwich-Lamelle

Haupteigenschaften:

Widerstand gegen Windlast: Klasse 2-5
Wärmedämmung: bis 1,04 W/(m²K)
Schalldämmend: bis 26 dB
Widerstand gegen eindringendes Wasser: Klasse 1
Luftdurchlässigkeit: Klasse 2
Einbruchhemmung: RC 2

Werte sind abhängig von der Konfiguration des Tores.

Torgröße:
Breite max.  8000 mm
Höhe max.  6500 mm

Torbreite > 6500 mm = Torhöhe max. 5000 mm

Geschwindigkeit (FU-Steuerung 3-phasig, AK 500 FUE-1)
Öffnen Torbreite </= 6,5 m max.: 1,5 - 2,5 (m/s)
Öffnen Torbreite > 6,5 m max.: 1,2 (m/s)
Schließen ca. 0,5 (m/s)

Produktbeschreibung:

Verwendung:  Außen-/Innentor
Konstruktion:  nicht selbsttragend
Torblatt:  thermisch getrennte Stahl.Sandwich
Lamellen, PU-ausgeschäumt
Bautiefe:  42 mm
Lamellenhöhe  250 mm
Lüftungsgitter:  Lüftungsquerschnitt 54%
Potenzialfreie Kontakte:  3

Torblatt Gewichtsausgleich:
Bis 5000 x 5000 mm mit max. 5 Verglasungsreihen erfolgt
der Geweichtsausgleich über Gegengewichte. Aber der 6.
Verglasungsreihe oder Toren > 5000 x 5000 mm über
Zugfedern

Bechlagsart:  Spiral-Beschlag

Torblatt:
Oberfläche außen:  Micograin
Oberflche innen:  Stucco
Farbe  nasslackbeschichtet, RAL nach Wahl
Alu-Sprossenfenster:  Aluminium eloxiert E6 / EV 1
Verglasung:  Kunststoffscheibe doppelt

Leistungseigenschaften:

Widerstand gegen Windlast nach DIN EN 12424:
Torbreite </= 5000 mm: Klasse 5
Torbreite > 5000 mm </= 6000 mm: Klasse 4
Torbreite > 6000 mm: Klasse 2

Wärmedämmung
nach EN 13241-1, ISO 12567-1
Torgröße 4000 x 4000 mm,
ohne Verglasung mit ThermoFrame: 1,04 W/(m²K)

Schalldämmung nach EN 717-1:
26 R [db]

Widerstand gegen eindringendes Wasser nach EN 12425 :
Klasse 0

Luftdurchlässigkeit nach EN 12426:
Klasse 1

Einbruchhemmung nach DIN / TS 18194:
RC 2

Notöffnung:
Nothandkette

Sicherheitsausstattung:
 EN 13241.1

Antrieb und Steuerung:
Frequenzumrichter
Anschlussspannung, 3-phasig, 3-400 V, N, PE
Taster Auf-Halt-Zu
Hauptschalter allpolig, abschaltbar, 3-phasig
Not-Aus-Taster, 3-phasig
Elektronischer Endschalter DES
Überwachung Schließebene, Sicherheitsgitter IP 67

Schutzart für Antrieb / Steuerung:
IP 54 / IP 65

Absicherung, 1-phasig, 3-phasig:
16 A, K-Charakteristik

Aufenthaltezeit Sekunden:
1 - 200

Steuerungsverkabelung:
Steckerfertig

Spiraltoranlage liefern und fachgerecht an bestehende
Stahlbetonwände der Schleuse in der JVA Wriezen
montieren und in Betrieb nehmen.

Angebotenes Produkt:

-------------------------------------------------------
-----------
Hersteller / Typ (vom Bieter einzutragen)
Menge: 1,000 St

USt %: 19,00
